# Bekämpfung EPS und Goldafter 2026
Angebotsaufforderung (GAEB 90, DA83)
Währung: EUR
Auftraggeber: Landesstraßenbaubehörde ST, RB Mitte

## Bekämpfung EPS und Goldafter 2026
Datum: 26.01.26

### Abschnitt 00 LK Börde Bäume SM Hödingen

#### Unterabschnitt 00.00 EPS auf Bundesstraßen chemisch

**00.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**00.00.0002 Baustelle räumen Dies. LV-Abschn.**
StL-Nr. 21910111202
Baustelle von allen Geräten, Anlagen, Einrichtungen und
dgl. räumen. Benutzte Flächen und Wege entsprechend dem
ursprünglichen Zustand herrichten. Soweit nicht für
bestimmte Leistungen für das Räumen der Baustelle gesonderte Positionen im Leistungsverzeichnis enthalten
sind, gilt die Pauschale
für alle Leistungen dieses Abschnittes des Leistungsverzeichnisses.
Menge: 1,000 Psch
Zuordnung: 101

**00.00.0003 Verk.sich. kürzerer Dauer durchf. bew. Arbeitsst. bei Tageslicht**
StL-Nr. 22110513500390100
Verkehrssicherung an Arbeitsstellen von kürzerer Dauer
betriebsfertig aufbauen, vorhalten, warten, instand
setzen, betreiben und abbauen. Vorübergehende Verkehrssicherungsmaßnahmen durchführen.
Für bewegliche Arbeitsstelle.
Länge des Arbeitsbereiches '500 m '
Bei Tageslicht.
Menge: 1,000 St
Zuordnung: 105

**00.00.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**00.00.0005 Aufbringen des Biozides**
Aufbringen des Biozides (Wirkstoff Bacillus
Thuringiensis) mittels technisch geprüften und
zugelassenen Geräten mit beweglichen Gebläsesprühturm
und mindestens 10 Düsen in vertikaler und horizontaler
Ausrichtung.
Mischverhältnis: 3 Liter/ha in 600 Liter Wasser. Die
vollständige Benetzung des Baumes ist zu gewährleisten.
Behandlung von Bäumen in einer Höhe von 2 bis 25m.
Menge: 90,000 St

#### Unterabschnitt 00.01 EPS auf Landesstraßen chemisch

**00.01.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**00.01.0002 Baustelle räumen Dies. LV-Abschn.**
StL-Nr. 21910111202
Baustelle von allen Geräten, Anlagen, Einrichtungen und
dgl. räumen. Benutzte Flächen und Wege entsprechend dem
ursprünglichen Zustand herrichten. Soweit nicht für
bestimmte Leistungen für das Räumen der Baustelle gesonderte Positionen im Leistungsverzeichnis enthalten
sind, gilt die Pauschale
für alle Leistungen dieses Abschnittes des Leistungsverzeichnisses.
Menge: 1,000 Psch
Zuordnung: 101

**00.01.0003 Verk.sich. kürzerer Dauer durchf. bew. Arbeitsst. bei Tageslicht**
StL-Nr. 22110513500390100
Verkehrssicherung an Arbeitsstellen von kürzerer Dauer
betriebsfertig aufbauen, vorhalten, warten, instand
setzen, betreiben und abbauen. Vorübergehende Verkehrssicherungsmaßnahmen durchführen.
Für bewegliche Arbeitsstelle.
Länge des Arbeitsbereiches '500 m '
Bei Tageslicht.
Menge: 1,000 St
Zuordnung: 105

**00.01.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**00.01.0005 Aufbringen des Biozides**
Aufbringen des Biozides (Wirkstoff Bacillus
Thuringiensis) mittels technisch geprüften und
zugelassenen Geräten mit beweglichen Gebläsesprühturm
und mindestens 10 Düsen in vertikaler und horizontaler
Ausrichtung.
Mischverhältnis: 3 Liter/ha in 600 Liter Wasser. Die
vollständige Benetzung des Baumes ist zu gewährleisten.
Behandlung von Bäumen in einer Höhe von 2 bis 25m.
Menge: 457,000 St

#### Unterabschnitt 00.02 EPS auf Landesstraßen biologisch

**00.02.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**00.02.0002 Baustelle räumen Dies. LV-Abschn.**
StL-Nr. 21910111202
Baustelle von allen Geräten, Anlagen, Einrichtungen und
dgl. räumen. Benutzte Flächen und Wege entsprechend dem
ursprünglichen Zustand herrichten. Soweit nicht für
bestimmte Leistungen für das Räumen der Baustelle gesonderte Positionen im Leistungsverzeichnis enthalten
sind, gilt die Pauschale
für alle Leistungen dieses Abschnittes des Leistungsverzeichnisses.
Menge: 1,000 Psch
Zuordnung: 101

**00.02.0003 Verk.sich. kürzerer Dauer durchf. bew. Arbeitsst. bei Dunkelheit**
StL-Nr. 22110513500390200
Verkehrssicherung an Arbeitsstellen von kürzerer Dauer
betriebsfertig aufbauen, vorhalten, warten, instand
setzen, betreiben und abbauen. Vorübergehende Verkehrssicherungsmaßnahmen durchführen.
Für bewegliche Arbeitsstelle.
Länge des Arbeitsbereiches '500m'
Bei Dunkelheit.
Menge: 1,000 St
Zuordnung: 105

**00.02.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**00.02.0005 Aufbringen der Nematoden 1. Sprühdurchgang**
Aufbringen der Nematoden 1.Sprühdurchgang
Aufbringen der Nematoden (Wirkstoff TP-nema) mittels
technisch geprüften und zugelassenen Geräten mit
beweglichen
Gebläsesprühturm und mindestens 10 Düsen in vertikaler
und horizontaler Ausrichtung.Die Aufwandmenge beträgt
500.000 Nematoden/Liter.Je Baum sind 3-10 Liter
Spritzbrühe auszubringen. Die vollständige Benetzung
des Baumes ist zu gewährleisten. Behandlung von Bäumen
in einer Höhe bis 40m.
Menge: 109,000 St

**00.02.0006 Aufbringen der Nematoden 2. Sprühdurchgang**
Aufbringen der Nematoden 2.Sprühdurchgang
Aufbringen der Nematoden (Wirkstoff TP-nema) mittels
technisch geprüften und zugelassenen Geräten mit
beweglichen Gebläsesprühturm  und mindestens 10 Düsen
in vertikaler und horizontaler Ausrichtung.Die
Aufwandmenge beträgt 500.000 Nematoden/Liter. Je Baum
sind 3-10 Liter Spritzbrühe auszubringen. Die
vollständige Benetzung des Baumes ist zu gewährleisten.
Behandlung von Bäumen in einer Höhe bis 40m.
Menge: 109,000 St

#### Unterabschnitt 00.03 EPS auf Bundesstraßen mechanisch

**00.03.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**00.03.0002 Baustelle räumen Dies. LV-Abschn.**
StL-Nr. 21910111202
Baustelle von allen Geräten, Anlagen, Einrichtungen und
dgl. räumen. Benutzte Flächen und Wege entsprechend dem
ursprünglichen Zustand herrichten. Soweit nicht für
bestimmte Leistungen für das Räumen der Baustelle gesonderte Positionen im Leistungsverzeichnis enthalten
sind, gilt die Pauschale
für alle Leistungen dieses Abschnittes des Leistungsverzeichnisses.
Menge: 1,000 Psch
Zuordnung: 101

**00.03.0003 Verk.sich. kürzerer Dauer durchf. bew. Arbeitsst. bei Tageslicht**
StL-Nr. 22110513500390100
Verkehrssicherung an Arbeitsstellen von kürzerer Dauer
betriebsfertig aufbauen, vorhalten, warten, instand
setzen, betreiben und abbauen. Vorübergehende Verkehrssicherungsmaßnahmen durchführen.
Für bewegliche Arbeitsstelle.
Länge des Arbeitsbereiches '500m'
Bei Tageslicht.
Menge: 1,000 St
Zuordnung: 105

**00.03.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**00.03.0005 Absaugen der vorhanden Raupen**
Absaugen der vorhandenen Raupen, Gespinnster und
Häutungsreste des Eichenprozssionsspinners an den
Bäumen mit technisch geprüfter Zulassung der
Absaugeinrichtung und Hubsteiger/Hebebühne und
fachgerechter Entsorgung mit Nachweis. Die Einsatzhöhe
beträgt bis zu 25m .
Die fachgerechte Entsorgung mit Nachweis ist im
Einheitspreis zu berücksichtigen.
Es ist mit mehreren Nestern je Baum zu rechnen.
Menge: 90,000 St

#### Unterabschnitt 00.04 EPS auf Landesstraßen mechanisch

**00.04.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**00.04.0002 Baustelle räumen Dies. LV-Abschn.**
StL-Nr. 21910111202
Baustelle von allen Geräten, Anlagen, Einrichtungen und
dgl. räumen. Benutzte Flächen und Wege entsprechend dem
ursprünglichen Zustand herrichten. Soweit nicht für
bestimmte Leistungen für das Räumen der Baustelle gesonderte Positionen im Leistungsverzeichnis enthalten
sind, gilt die Pauschale
für alle Leistungen dieses Abschnittes des Leistungsverzeichnisses.
Menge: 1,000 Psch
Zuordnung: 101

**00.04.0003 Verk.sich. kürzerer Dauer durchf. bew. Arbeitsst. bei Tageslicht**
StL-Nr. 22110513500390100
Verkehrssicherung an Arbeitsstellen von kürzerer Dauer
betriebsfertig aufbauen, vorhalten, warten, instand
setzen, betreiben und abbauen. Vorübergehende Verkehrssicherungsmaßnahmen durchführen.
Für bewegliche Arbeitsstelle.
Länge des Arbeitsbereiches '500m'
Bei Tageslicht.
Menge: 1,000 St
Zuordnung: 105

**00.04.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**00.04.0005 Absaugen der vorhanden Raupen**
Absaugen der vorhandenen Raupen, Gespinnster und
Häutungsreste des Eichenprozssionsspinners an den
Bäumen mit technisch geprüfter Zulassung der
Absaugeinrichtung und Hubsteiger/Hebebühne und
fachgerechter Entsorgung mit Nachweis. Die Einsatzhöhe
beträgt bis zu 25m .
Die fachgerechte Entsorgung mit Nachweis ist im
Einheitspreis zu berücksichtigen.
Es ist mit mehreren Nestern je Baum zu rechnen.
Menge: 566,000 St

### Abschnitt 01 LK Börde Bäume SM Ebendorf

#### Unterabschnitt 01.00 Goldafter auf Bundesstraßen chemisch

**01.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**01.00.0002 Baustelle räumen Dies. LV-Abschn.**
StL-Nr. 21910111202
Baustelle von allen Geräten, Anlagen, Einrichtungen und
dgl. räumen. Benutzte Flächen und Wege entsprechend dem
ursprünglichen Zustand herrichten. Soweit nicht für
bestimmte Leistungen für das Räumen der Baustelle gesonderte Positionen im Leistungsverzeichnis enthalten
sind, gilt die Pauschale
für alle Leistungen dieses Abschnittes des Leistungsverzeichnisses.
Menge: 1,000 Psch
Zuordnung: 101

**01.00.0003 Verk.sich. kürzerer Dauer durchf. bew. Arbeitsst. bei Tageslicht**
StL-Nr. 22110513500390100
Verkehrssicherung an Arbeitsstellen von kürzerer Dauer
betriebsfertig aufbauen, vorhalten, warten, instand
setzen, betreiben und abbauen. Vorübergehende Verkehrssicherungsmaßnahmen durchführen.
Für bewegliche Arbeitsstelle.
Länge des Arbeitsbereiches '500m'
Bei Tageslicht.
Menge: 1,000 St
Zuordnung: 105

**01.00.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**01.00.0005 Aufbringen des Biozides**
Aufbringen des Biozides (Wirkstoff Bacillus
Thuringiensis) mittels technisch geprüften und
zugelassenen Geräten mit beweglichen Gebläsesprühturm
und mindestens 10 Düsen in vertikaler und horizontaler
Ausrichtung.
Mischverhältnis: 3 Liter/ha in 600 Liter Wasser. Die
vollständige Benetzung des Baumes ist zu gewährleisten.
Behandlung von Bäumen in einer Höhe von 2 bis 25m.
Menge: 348,000 St

#### Unterabschnitt 01.01 Goldafter auf Landesstraßen chemisch

**01.01.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**01.01.0002 Baustelle räumen Dies. LV-Abschn.**
StL-Nr. 21910111202
Baustelle von allen Geräten, Anlagen, Einrichtungen und
dgl. räumen. Benutzte Flächen und Wege entsprechend dem
ursprünglichen Zustand herrichten. Soweit nicht für
bestimmte Leistungen für das Räumen der Baustelle gesonderte Positionen im Leistungsverzeichnis enthalten
sind, gilt die Pauschale
für alle Leistungen dieses Abschnittes des Leistungsverzeichnisses.
Menge: 1,000 Psch
Zuordnung: 101

**01.01.0003 Verk.sich. kürzerer Dauer durchf. bew. Arbeitsst. bei Tageslicht**
StL-Nr. 22110513500390100
Verkehrssicherung an Arbeitsstellen von kürzerer Dauer
betriebsfertig aufbauen, vorhalten, warten, instand
setzen, betreiben und abbauen. Vorübergehende Verkehrssicherungsmaßnahmen durchführen.
Für bewegliche Arbeitsstelle.
Länge des Arbeitsbereiches '500m'
Bei Tageslicht.
Menge: 1,000 St
Zuordnung: 105

**01.01.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**01.01.0005 Aufbringen des Biozides**
Aufbringen des Biozides (Wirkstoff Bacillus
Thuringiensis) mittels technisch geprüften und
zugelassenen Geräten mit beweglichen Gebläsesprühturm
und mindestens 10 Düsen in vertikaler und horizontaler
Ausrichtung.
Mischverhältnis: 3 Liter/ha in 600 Liter Wasser. Die
vollständige Benetzung des Baumes ist zu gewährleisten.
Behandlung von Bäumen in einer Höhe von 2 bis 25m.
Menge: 794,000 St

### Abschnitt 02 LK Börde Hecken SM Ebendorf

#### Unterabschnitt 02.00 Goldafter auf Bundesstraßen chemisch

**02.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**02.00.0002 Baustelle räumen Dies. LV-Abschn.**
StL-Nr. 21910111202
Baustelle von allen Geräten, Anlagen, Einrichtungen und
dgl. räumen. Benutzte Flächen und Wege entsprechend dem
ursprünglichen Zustand herrichten. Soweit nicht für
bestimmte Leistungen für das Räumen der Baustelle gesonderte Positionen im Leistungsverzeichnis enthalten
sind, gilt die Pauschale
für alle Leistungen dieses Abschnittes des Leistungsverzeichnisses.
Menge: 1,000 Psch
Zuordnung: 101

**02.00.0003 Verk.sich. kürzerer Dauer durchf. bew. Arbeitsst. bei Tageslicht**
StL-Nr. 22110513500390100
Verkehrssicherung an Arbeitsstellen von kürzerer Dauer
betriebsfertig aufbauen, vorhalten, warten, instand
setzen, betreiben und abbauen. Vorübergehende Verkehrssicherungsmaßnahmen durchführen.
Für bewegliche Arbeitsstelle.
Länge des Arbeitsbereiches '500m'
Bei Tageslicht.
Menge: 1,000 St
Zuordnung: 105

**02.00.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**02.00.0005 Aufbringen des Biozides**
Aufbringen des Biozides (Wirkstoff Bacillus
Thuringiensis) mittels technisch geprüften und
zugelassenen Geräten mit beweglichen Gebläsesprühturm
und mindestens 10 Düsen in vertikaler und horizontaler
Ausrichtung.
Mischverhältnis: 3 Liter/ha in 600 Liter Wasser. Die
vollständige Benetzung der Hecke ist zu gewährleisten.
Behandlung von Hecken in einer Höhe von bis zu 3m.
Menge: 2800,000 m

#### Unterabschnitt 02.01 Goldafter auf Landesstraßen chemisch

**02.01.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**02.01.0002 Baustelle räumen Dies. LV-Abschn.**
StL-Nr. 21910111202
Baustelle von allen Geräten, Anlagen, Einrichtungen und
dgl. räumen. Benutzte Flächen und Wege entsprechend dem
ursprünglichen Zustand herrichten. Soweit nicht für
bestimmte Leistungen für das Räumen der Baustelle gesonderte Positionen im Leistungsverzeichnis enthalten
sind, gilt die Pauschale
für alle Leistungen dieses Abschnittes des Leistungsverzeichnisses.
Menge: 1,000 Psch
Zuordnung: 101

**02.01.0003 Verk.sich. kürzerer Dauer durchf. bew. Arbeitsst. bei Tageslicht**
StL-Nr. 22110513500390100
Verkehrssicherung an Arbeitsstellen von kürzerer Dauer
betriebsfertig aufbauen, vorhalten, warten, instand
setzen, betreiben und abbauen. Vorübergehende Verkehrssicherungsmaßnahmen durchführen.
Für bewegliche Arbeitsstelle.
Länge des Arbeitsbereiches '500m'
Bei Tageslicht.
Menge: 1,000 St
Zuordnung: 105

**02.01.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**02.01.0005 Aufbringen des Biozides**
Aufbringen des Biozides (Wirkstoff Bacillus
Thuringiensis) mittels technisch geprüften und
zugelassenen Geräten mit beweglichen Gebläsesprühturm
und mindestens 10 Düsen in vertikaler und horizontaler
Ausrichtung.
Mischverhältnis: 3 Liter/ha in 600 Liter Wasser. Die
vollständige Benetzung der Hecken ist zu gewährleisten.
Behandlung von Hecken in einer Höhe von bis zu 3m.
Menge: 1540,000 m

### Abschnitt 03 LK Börde Bäume SM Oschersleben

#### Unterabschnitt 03.00 Goldafter auf Bundesstraßen chemisch

**03.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**03.00.0002 Baustelle räumen Dies. LV-Abschn.**
StL-Nr. 21910111202
Baustelle von allen Geräten, Anlagen, Einrichtungen und
dgl. räumen. Benutzte Flächen und Wege entsprechend dem
ursprünglichen Zustand herrichten. Soweit nicht für
bestimmte Leistungen für das Räumen der Baustelle gesonderte Positionen im Leistungsverzeichnis enthalten
sind, gilt die Pauschale
für alle Leistungen dieses Abschnittes des Leistungsverzeichnisses.
Menge: 1,000 Psch
Zuordnung: 101

**03.00.0003 Verk.sich. kürzerer Dauer durchf. bew. Arbeitsst. bei Tageslicht**
StL-Nr. 22110513500390100
Verkehrssicherung an Arbeitsstellen von kürzerer Dauer
betriebsfertig aufbauen, vorhalten, warten, instand
setzen, betreiben und abbauen. Vorübergehende Verkehrssicherungsmaßnahmen durchführen.
Für bewegliche Arbeitsstelle.
Länge des Arbeitsbereiches '500m'
Bei Tageslicht.
Menge: 1,000 St
Zuordnung: 105

**03.00.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**03.00.0005 Aufbringen des Biozides**
Aufbringen des Biozides (Wirkstoff Bacillus
Thuringiensis) mittels technisch geprüften und
zugelassenen Geräten mit beweglichen Gebläsesprühturm
und mindestens 10 Düsen in vertikaler und horizontaler
Ausrichtung.
Mischverhältnis: 3 Liter/ha in 600 Liter Wasser. Die
vollständige Benetzung des Baumes ist zu gewährleisten.
Behandlung von Bäumen in einer Höhe von 2 bis 25m.
Menge: 434,000 St

#### Unterabschnitt 03.01 Goldafter auf Landesstraßen chemisch

**03.01.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**03.01.0002 Baustelle räumen Dies. LV-Abschn.**
StL-Nr. 21910111202
Baustelle von allen Geräten, Anlagen, Einrichtungen und
dgl. räumen. Benutzte Flächen und Wege entsprechend dem
ursprünglichen Zustand herrichten. Soweit nicht für
bestimmte Leistungen für das Räumen der Baustelle gesonderte Positionen im Leistungsverzeichnis enthalten
sind, gilt die Pauschale
für alle Leistungen dieses Abschnittes des Leistungsverzeichnisses.
Menge: 1,000 Psch
Zuordnung: 101

**03.01.0003 Verk.sich. kürzerer Dauer durchf. bew. Arbeitsst. bei Tageslicht**
StL-Nr. 22110513500390100
Verkehrssicherung an Arbeitsstellen von kürzerer Dauer
betriebsfertig aufbauen, vorhalten, warten, instand
setzen, betreiben und abbauen. Vorübergehende Verkehrssicherungsmaßnahmen durchführen.
Für bewegliche Arbeitsstelle.
Länge des Arbeitsbereiches '500m'
Bei Tageslicht.
Menge: 1,000 St
Zuordnung: 105

**03.01.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**03.01.0005 Aufbringen des Biozides**
Aufbringen des Biozides (Wirkstoff Bacillus
Thuringiensis) mittels technisch geprüften und
zugelassenen Geräten mit beweglichen Gebläsesprühturm
und mindestens 10 Düsen in vertikaler und horizontaler
Ausrichtung.
Mischverhältnis: 3 Liter/ha in 600 Liter Wasser. Die
vollständige Benetzung des Baumes ist zu gewährleisten.
Behandlung von Bäumen in einer Höhe von 2 bis 25m.
Menge: 199,000 St

### Abschnitt 04 LK Jerichower Land Bäume SM Körbelitz

#### Unterabschnitt 04.00 EPS auf Bundesstraßen chemisch

**04.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**04.00.0002 Baustelle räumen Dies. LV-Abschn.**
StL-Nr. 21910111202
Baustelle von allen Geräten, Anlagen, Einrichtungen und
dgl. räumen. Benutzte Flächen und Wege entsprechend dem
ursprünglichen Zustand herrichten. Soweit nicht für
bestimmte Leistungen für das Räumen der Baustelle gesonderte Positionen im Leistungsverzeichnis enthalten
sind, gilt die Pauschale
für alle Leistungen dieses Abschnittes des Leistungsverzeichnisses.
Menge: 1,000 Psch
Zuordnung: 101

**04.00.0003 Verk.sich. kürzerer Dauer durchf. bew. Arbeitsst. bei Tageslicht**
StL-Nr. 22110513500390100
Verkehrssicherung an Arbeitsstellen von kürzerer Dauer
betriebsfertig aufbauen, vorhalten, warten, instand
setzen, betreiben und abbauen. Vorübergehende Verkehrssicherungsmaßnahmen durchführen.
Für bewegliche Arbeitsstelle.
Länge des Arbeitsbereiches '500m'
Bei Tageslicht.
Menge: 1,000 St
Zuordnung: 105

**04.00.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**04.00.0005 Aufbringen des Biozides**
Aufbringen des Biozides (Wirkstoff Bacillus
Thuringiensis) mittels technisch geprüften und
zugelassenen Geräten mit beweglichen Gebläsesprühturm
und mindestens 10 Düsen in vertikaler und horizontaler
Ausrichtung.
Mischverhältnis: 3 Liter/ha in 600 Liter Wasser. Die
vollständige Benetzung des Baumes ist zu gewährleisten.
Behandlung von Bäumen in einer Höhe von 2 bis 25m.
Menge: 105,000 St

#### Unterabschnitt 04.01 EPS auf Kreisstraßen chemisch

**04.01.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**04.01.0002 Baustelle räumen Dies. LV-Abschn.**
StL-Nr. 21910111202
Baustelle von allen Geräten, Anlagen, Einrichtungen und
dgl. räumen. Benutzte Flächen und Wege entsprechend dem
ursprünglichen Zustand herrichten. Soweit nicht für
bestimmte Leistungen für das Räumen der Baustelle gesonderte Positionen im Leistungsverzeichnis enthalten
sind, gilt die Pauschale
für alle Leistungen dieses Abschnittes des Leistungsverzeichnisses.
Menge: 1,000 Psch
Zuordnung: 101

**04.01.0003 Verk.sich. kürzerer Dauer durchf. bew. Arbeitsst. bei Tageslicht**
StL-Nr. 22110513500390100
Verkehrssicherung an Arbeitsstellen von kürzerer Dauer
betriebsfertig aufbauen, vorhalten, warten, instand
setzen, betreiben und abbauen. Vorübergehende Verkehrssicherungsmaßnahmen durchführen.
Für bewegliche Arbeitsstelle.
Länge des Arbeitsbereiches '500m'
Bei Tageslicht.
Menge: 1,000 St
Zuordnung: 105

**04.01.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**04.01.0005 Aufbringen des Biozides**
Aufbringen des Biozides (Wirkstoff Bacillus
Thuringiensis) mittels technisch geprüften und
zugelassenen Geräten mit beweglichen Gebläsesprühturm
und mindestens 10 Düsen in vertikaler und horizontaler
Ausrichtung.
Mischverhältnis: 3 Liter/ha in 600 Liter Wasser. Die
vollständige Benetzung des Baumes ist zu gewährleisten.
Behandlung von Bäumen in einer Höhe von 2 bis 25m.
Menge: 222,000 St

#### Unterabschnitt 04.02 EPS auf Bundesstraßen mechanisch

**04.02.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**04.02.0002 Baustelle räumen Dies. LV-Abschn.**
StL-Nr. 21910111202
Baustelle von allen Geräten, Anlagen, Einrichtungen und
dgl. räumen. Benutzte Flächen und Wege entsprechend dem
ursprünglichen Zustand herrichten. Soweit nicht für
bestimmte Leistungen für das Räumen der Baustelle gesonderte Positionen im Leistungsverzeichnis enthalten
sind, gilt die Pauschale
für alle Leistungen dieses Abschnittes des Leistungsverzeichnisses.
Menge: 1,000 Psch
Zuordnung: 101

**04.02.0003 Verk.sich. kürzerer Dauer durchf. bew. Arbeitsst. bei Tageslicht**
StL-Nr. 22110513500390100
Verkehrssicherung an Arbeitsstellen von kürzerer Dauer
betriebsfertig aufbauen, vorhalten, warten, instand
setzen, betreiben und abbauen. Vorübergehende Verkehrssicherungsmaßnahmen durchführen.
Für bewegliche Arbeitsstelle.
Länge des Arbeitsbereiches '500m'
Bei Tageslicht.
Menge: 1,000 St
Zuordnung: 105

**04.02.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**04.02.0005 Absaugen der vorhanden Raupen**
Absaugen der vorhandenen Raupen, Gespinnster und
Häutungsreste des Eichenprozssionsspinners an den
Bäumen mit technisch geprüfter Zulassung der
Absaugeinrichtung und Hubsteiger/Hebebühne und
fachgerechter Entsorgung mit Nachweis. Die Einsatzhöhe
beträgt bis zu 25m .
Die fachgerechte Entsorgung mit Nachweis ist im
Einheitspreis zu berücksichtigen.
Es ist mit mehreren Nestern je Baum zu rechnen.
Menge: 105,000 St

#### Unterabschnitt 04.03 EPS auf Kreisstraßen mechanisch

**04.03.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**04.03.0002 Baustelle räumen Dies. LV-Abschn.**
StL-Nr. 21910111202
Baustelle von allen Geräten, Anlagen, Einrichtungen und
dgl. räumen. Benutzte Flächen und Wege entsprechend dem
ursprünglichen Zustand herrichten. Soweit nicht für
bestimmte Leistungen für das Räumen der Baustelle gesonderte Positionen im Leistungsverzeichnis enthalten
sind, gilt die Pauschale
für alle Leistungen dieses Abschnittes des Leistungsverzeichnisses.
Menge: 1,000 Psch
Zuordnung: 101

**04.03.0003 Verk.sich. kürzerer Dauer durchf. bew. Arbeitsst. bei Tageslicht**
StL-Nr. 22110513500390100
Verkehrssicherung an Arbeitsstellen von kürzerer Dauer
betriebsfertig aufbauen, vorhalten, warten, instand
setzen, betreiben und abbauen. Vorübergehende Verkehrssicherungsmaßnahmen durchführen.
Für bewegliche Arbeitsstelle.
Länge des Arbeitsbereiches '500m'
Bei Tageslicht.
Menge: 1,000 St
Zuordnung: 105

**04.03.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**04.03.0005 Absaugen der vorhanden Raupen**
Absaugen der vorhandenen Raupen, Gespinnster und
Häutungsreste des Eichenprozssionsspinners an den
Bäumen mit technisch geprüfter Zulassung der
Absaugeinrichtung und Hubsteiger/Hebebühne und
fachgerechter Entsorgung mit Nachweis. Die Einsatzhöhe
beträgt bis zu 25m .
Die fachgerechte Entsorgung mit Nachweis ist im
Einheitspreis zu berücksichtigen.
Es ist mit mehreren Nestern je Baum zu rechnen.
Menge: 222,000 St

#### Unterabschnitt 04.04 Goldafter auf Bundesstraßen chemisch

**04.04.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**04.04.0002 Baustelle räumen Dies. LV-Abschn.**
StL-Nr. 21910111202
Baustelle von allen Geräten, Anlagen, Einrichtungen und
dgl. räumen. Benutzte Flächen und Wege entsprechend dem
ursprünglichen Zustand herrichten. Soweit nicht für
bestimmte Leistungen für das Räumen der Baustelle gesonderte Positionen im Leistungsverzeichnis enthalten
sind, gilt die Pauschale
für alle Leistungen dieses Abschnittes des Leistungsverzeichnisses.
Menge: 1,000 Psch
Zuordnung: 101

**04.04.0003 Verk.sich. kürzerer Dauer durchf. bew. Arbeitsst. bei Tageslicht**
StL-Nr. 22110513500390100
Verkehrssicherung an Arbeitsstellen von kürzerer Dauer
betriebsfertig aufbauen, vorhalten, warten, instand
setzen, betreiben und abbauen. Vorübergehende Verkehrssicherungsmaßnahmen durchführen.
Für bewegliche Arbeitsstelle.
Länge des Arbeitsbereiches '500m'
Bei Tageslicht.
Menge: 1,000 St
Zuordnung: 105

**04.04.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**04.04.0005 Aufbringen des Biozides**
Aufbringen des Biozides (Wirkstoff Bacillus
Thuringiensis) mittels technisch geprüften und
zugelassenen Geräten mit beweglichen Gebläsesprühturm
und mindestens 10 Düsen in vertikaler und horizontaler
Ausrichtung.
Mischverhältnis: 3 Liter/ha in 600 Liter Wasser. Die
vollständige Benetzung des Baumes ist zu gewährleisten.
Behandlung von Bäumen in einer Höhe von 2 bis 25m.
Menge: 71,000 St

#### Unterabschnitt 04.05 Goldafter auf Landesstraßen chemisch

**04.05.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**04.05.0002 Baustelle räumen Dies. LV-Abschn.**
StL-Nr. 21910111202
Baustelle von allen Geräten, Anlagen, Einrichtungen und
dgl. räumen. Benutzte Flächen und Wege entsprechend dem
ursprünglichen Zustand herrichten. Soweit nicht für
bestimmte Leistungen für das Räumen der Baustelle gesonderte Positionen im Leistungsverzeichnis enthalten
sind, gilt die Pauschale
für alle Leistungen dieses Abschnittes des Leistungsverzeichnisses.
Menge: 1,000 Psch
Zuordnung: 101

**04.05.0003 Verk.sich. kürzerer Dauer durchf. bew. Arbeitsst. bei Tageslicht**
StL-Nr. 22110513500390100
Verkehrssicherung an Arbeitsstellen von kürzerer Dauer
betriebsfertig aufbauen, vorhalten, warten, instand
setzen, betreiben und abbauen. Vorübergehende Verkehrssicherungsmaßnahmen durchführen.
Für bewegliche Arbeitsstelle.
Länge des Arbeitsbereiches '500m'
Bei Tageslicht.
Menge: 1,000 St
Zuordnung: 105

**04.05.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**04.05.0005 Aufbringen des Biozides**
Aufbringen des Biozides (Wirkstoff Bacillus
Thuringiensis) mittels technisch geprüften und
zugelassenen Geräten mit beweglichen Gebläsesprühturm
und mindestens 10 Düsen in vertikaler und horizontaler
Ausrichtung.
Mischverhältnis: 3 Liter/ha in 600 Liter Wasser. Die
vollständige Benetzung des Baumes ist zu gewährleisten.
Behandlung von Bäumen in einer Höhe von 2 bis 25m.
Menge: 83,000 St

### Abschnitt 05 LK Jerichower Land Bäume SM Parey

#### Unterabschnitt 05.00 EPS auf Bundesstraßen chemisch

**05.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**05.00.0002 Baustelle räumen Dies. LV-Abschn.**
StL-Nr. 21910111202
Baustelle von allen Geräten, Anlagen, Einrichtungen und
dgl. räumen. Benutzte Flächen und Wege entsprechend dem
ursprünglichen Zustand herrichten. Soweit nicht für
bestimmte Leistungen für das Räumen der Baustelle gesonderte Positionen im Leistungsverzeichnis enthalten
sind, gilt die Pauschale
für alle Leistungen dieses Abschnittes des Leistungsverzeichnisses.
Menge: 1,000 Psch
Zuordnung: 101

**05.00.0003 Verk.sich. kürzerer Dauer durchf. bew. Arbeitsst. bei Tageslicht**
StL-Nr. 22110513500390100
Verkehrssicherung an Arbeitsstellen von kürzerer Dauer
betriebsfertig aufbauen, vorhalten, warten, instand
setzen, betreiben und abbauen. Vorübergehende Verkehrssicherungsmaßnahmen durchführen.
Für bewegliche Arbeitsstelle.
Länge des Arbeitsbereiches '500m'
Bei Tageslicht.
Menge: 1,000 St
Zuordnung: 105

**05.00.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**05.00.0005 Aufbringen des Biozides**
Aufbringen des Biozides (Wirkstoff Bacillus
Thuringiensis) mittels technisch geprüften und
zugelassenen Geräten mit beweglichen Gebläsesprühturm
und mindestens 10 Düsen in vertikaler und horizontaler
Ausrichtung.
Mischverhältnis: 3 Liter/ha in 600 Liter Wasser. Die
vollständige Benetzung des Baumes ist zu gewährleisten.
Behandlung von Bäumen in einer Höhe von 2 bis 25m.
Menge: 57,000 St

#### Unterabschnitt 05.01 EPS auf Landesstraßen chemisch

**05.01.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**05.01.0002 Baustelle räumen Dies. LV-Abschn.**
StL-Nr. 21910111202
Baustelle von allen Geräten, Anlagen, Einrichtungen und
dgl. räumen. Benutzte Flächen und Wege entsprechend dem
ursprünglichen Zustand herrichten. Soweit nicht für
bestimmte Leistungen für das Räumen der Baustelle gesonderte Positionen im Leistungsverzeichnis enthalten
sind, gilt die Pauschale
für alle Leistungen dieses Abschnittes des Leistungsverzeichnisses.
Menge: 1,000 Psch
Zuordnung: 101

**05.01.0003 Verk.sich. kürzerer Dauer durchf. bew. Arbeitsst. bei Tageslicht**
StL-Nr. 22110513500390100
Verkehrssicherung an Arbeitsstellen von kürzerer Dauer
betriebsfertig aufbauen, vorhalten, warten, instand
setzen, betreiben und abbauen. Vorübergehende Verkehrssicherungsmaßnahmen durchführen.
Für bewegliche Arbeitsstelle.
Länge des Arbeitsbereiches '500m'
Bei Tageslicht.
Menge: 1,000 St
Zuordnung: 105

**05.01.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**05.01.0005 Aufbringen des Biozides**
Aufbringen des Biozides (Wirkstoff Bacillus
Thuringiensis) mittels technisch geprüften und
zugelassenen Geräten mit beweglichen Gebläsesprühturm
und mindestens 10 Düsen in vertikaler und horizontaler
Ausrichtung.
Mischverhältnis: 3 Liter/ha in 600 Liter Wasser. Die
vollständige Benetzung des Baumes ist zu gewährleisten.
Behandlung von Bäumen in einer Höhe von 2 bis 25m.
Menge: 78,000 St

#### Unterabschnitt 05.02 EPS auf Kreisstraßen chemisch

**05.02.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**05.02.0002 Baustelle räumen Dies. LV-Abschn.**
StL-Nr. 21910111202
Baustelle von allen Geräten, Anlagen, Einrichtungen und
dgl. räumen. Benutzte Flächen und Wege entsprechend dem
ursprünglichen Zustand herrichten. Soweit nicht für
bestimmte Leistungen für das Räumen der Baustelle gesonderte Positionen im Leistungsverzeichnis enthalten
sind, gilt die Pauschale
für alle Leistungen dieses Abschnittes des Leistungsverzeichnisses.
Menge: 1,000 Psch
Zuordnung: 101

**05.02.0003 Verk.sich. kürzerer Dauer durchf. bew. Arbeitsst. bei Tageslicht**
StL-Nr. 22110513500390100
Verkehrssicherung an Arbeitsstellen von kürzerer Dauer
betriebsfertig aufbauen, vorhalten, warten, instand
setzen, betreiben und abbauen. Vorübergehende Verkehrssicherungsmaßnahmen durchführen.
Für bewegliche Arbeitsstelle.
Länge des Arbeitsbereiches '500m'
Bei Tageslicht.
Menge: 1,000 St
Zuordnung: 105

**05.02.0004 Transp. LSA f. Engst. aufb.u.abb. LSA Typ C*Verbind. Wahl AN*Versorg. n. Wahl**
Transportable Lichtsignalanlage (LSA) für Engstelle
einschließlich Energieversorgung betriebsfertig
aufbauen, vorhalten, warten, instand
setzen, betreiben und abbauen. Vorübergehende Verkehrssicherungsmaßnahmen durchführen.
Vorübergehende Verkehrssicherungsmaßnahmen durchführen.
70 v.H. des Preises werden nach betriebsfertigem Aufbau, der Rest nach Abbau vergütet.
LSA Typ C, verkehrsabhängige Steuerung.
Verbindung nach Wahl des AN.
Entfernung der Signalgeberstandorte 'max.500m '
Energieversorgung nach Wahl des AN.
Verkehrstechnische Unterlage 'nicht erforderlich '
Menge: 1,000 St

**05.02.0005 Aufbringen des Biozides**
Aufbringen des Biozides (Wirkstoff Bacillus
Thuringiensis) mittels technisch geprüften und
zugelassenen Geräten mit beweglichen Gebläsesprühturm
und mindestens 10 Düsen in vertikaler und horizontaler
Ausrichtung.
Mischverhältnis: 3 Liter/ha in 600 Liter Wasser. Die
vollständige Benetzung des Baumes ist zu gewährleisten.
Behandlung von Bäumen in einer Höhe von 2 bis 25m.
Menge: 20,000 St

USt %: 19,00
